# Außenanlage (vorbereitende Arbeiten)
Angebotsaufforderung (GAEB 90, DA83)
Währung: EUR

## Außenanlage
Datum: 26.07.24

*Hinweis*
BAUVORHABEN

Essen, Holunderweg 1 / Alfredstr. 309+311
Wichtiger Hinweis zum Ausführungszeitraum!!!

Beginn:  1. Oktober 2024
Fertigstellung:  gem. noch folgendem Bauzeitenplan

3 Häuser
Holunderweg 1  7 Geschosse  2 Spänner  13
Mieteinheiten
Alffredstr. 309  2 Geschosse  2 Spänner  4
Mieteinheiten
Alffredstr. 311  2 Geschosse  1 Spänner  2
Mieteinheiten

Die Arbeiten finden in einem Bauabschnitt statt.

Durchzuführende Arbeiten gesamt:

- Gerüstbau
- Wärmedämmfassade
- Kellerdeckendämmung
- Satteldacherneuerung Alfredstr. 309+311
- Flachdacherneuerung inkl. Terrassenumlauf Umlauf im
6.OG
- Fenstererneuerung
- Erneuerung WE-Türen im Treppenhaus
- Erneuerung der Haustür Holunderweg 1
- Einbau T30-Türen in Keller und Dachgeschoss
Alfredstr. 309+311
- Abbruch der vorhandenen Balkonanlagen
- Errichtung von Vorsatzbalkonen
- Zählerzentralisierung
- Einbau Videosprechanlage
- Vordachmontage
- Treppenhausanstrich inkl. Keller
- Maurer- und Verputzarbeiten
- Umgestaltung Außenanlagen
- Baufeld vorbereiten

Die Arbeiten diverser Gewerke werden entsprechend vor
oder nach der Gesrüststellung durchgeführt

Zusätzliche Technische Vorschriften  (ZTV)
==================================

1. Algemeines
Für Angebot, Lieferung, Ausführung und Abrechnung
gelten neben dem Leistungs- verzeichnis:
die neusten DIN-Normen, VDE- und VDI-Richtlinien
die Vorschriften der zuständigen Behörden (z.B.
Bauaufsicht, Gewerbeaufsicht, Brandverhütung,
TÜV),Bau-Berufsgenossenschaften und
Versorgungsbetriebe, die Bestimmungen der
Gerüstbauordnung

2. Ausführung
Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:
die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis*
VORBEMERKUNGEN FÜR ERDARBEITEN UND STRASSENAUFBRUCH
------------------
Für die Zwischen- bzw. Endlagerung der ausgehobenen
Materialien (Straßenaufbruch und Bodenaushub) ist dem
AG die vertragliche Regelung mit dem jeweiligen
Grundstückseigentümer bzw. Eigentümer der AG Kippe
vorzulegen (Nachweis der Entsorgung). Bei
Inanspruchnahme von Fremdgelände ist nach Ende der
Baumaßnahme eine offizielle Abnahme nach
Wiederherstellung der Fläche in den Urzustand
nachzuweisen.

Abrechnung der Erdarbeiten
-----------------------------------------
Aushub und Verfüllung werden ohne Berücksichtigung von
Auflockerungsfaktoren abgerechnet.
Die Bodenklassen 6 und 7 werden ggf. als Zulage
vergütet.

Straßenaufbruch
------------------------
Die bestehenden Oberflächenbefestigungen sind, soweit
sie nicht von der Baugrube bzw. durch erforderliche
Wasserhaltungsmaßnahmen unmittelbar erfaßt werden
(lichte Baugrubenbreite zzgl. beiderseits höchstens je
50cm) soweit möglich im ursprünglichen Zustand zu
erhalten. Bordsteine, Rinnensteine, Randsteine, Platten
und bituminöse Gehwegbereiche, die durch den
Baustellenverkehr überfahren werden, sind durch
geeignete Maßnahmen zu sichern und zu schützen.

Verfüllen der Baugruben
------------------------------------
Für den eingebrachten und verdichteten Boden gelten die
Zusätzlichen Technischen Vorschriften als Richtlinien
für Erdarbeiten im Straßenbau (ZTVE-StB 94).
Das Bodenersatzmaterial und das Verfüllmaterial ist in
Schichten einzubringen, deren Dicken bei einer
Verdichtung mit Kleingeräten(z. B. AT 1000) 20 cm, bei
Verdichtung mit Großgeräten (z. B. AT 2000) 30 cm
nicht übersteigen darf. Im Bereich von
Entwässerungsleitungen ist die Anwendung maschineller
Verdichtung erst 50 cm über Rohrscheitel zulässig.
Die Lagerungsdichte des verfüllten und verdichteten
Bodens muß 100 % der einfachen Proctordichte betragen.
Den Nachweis, daß die vorgeschriebene Verdichtung
erzielt wurde, hat der AN zu führen. Alle Prüfungen
gehen zu Lasten des AN. Die Ergebnisse der
Verdichtungsnachweise sind schriftlich ausgewertet dem
AG einzureichen. Eingebauter Boden, der den
Anforderungen nicht entspricht, ist zu Lasten des AN
auszubauen und durch geeigneten Boden zu ersetzen.
Anstehende Aushubmaterialien können zur Verfüllung
wiederverwendet werden, wenn ihre Verdichtungsfähigkeit
den oben geschilderten Kriterien und Vorschriften
entspricht.

Für die Abrechnung der Baugruben gelten bei Guß- bzw.
Betonrohren folgende Abrechnungsbedingungen:
1.
Baugrubenbreite = Arbeitsraumbreiten gem. DIN EN 1610,
zzgl. Rohraußendurchmesser gem.  Herstellerangabe
sowie 2 x 10 cm für den Verbau (Mehrdicke ist
einzukalkulieren).
DN 300 = 1,05 m bei duktilen Gussrohren
DN 400 = 1,35 m bei duktilen Gussrohren
DN 500 = 1,45 m bei duktilen Gussrohren
DN 600 = 1,70 m bei Beton- und Stahlbetonrohren FBS
DN 700 = 1,80 m bei Beton- und Stahlbetonrohren FBS
DN 800 = 2,10 m bei Beton- und Stahlbetonrohren FBS
DN 900 = 2,25 m bei Beton- und Stahlbetonrohren FBS
DN 1000 = 2,35 m bei Beton- und Stahlbetonrohren FBS
DN 1100 = 2,50 m bei Beton- und Stahlbetonrohren FBS
DN 1400 = 3,05 m bei Beton- und Stahlbetonrohren FBS

2.
Ausschachtungstiefe = OK Gelände bis Rohrsohle
Mehrausschachtung für Rohrfuß bzw. Schachtfuß sind in
die Pos. einzurechnen.

3.
Verbautiefe = OK Gelände bis Rohrsohle
Mehrverbau für Rohrfuß bzw. Schachtfuß und 5 cm
Geländeüberstand sind in die jew. Pos. einzurechnen.

4.
Stabilisierungsschichtdicke (wenn erforderlich) = Gem.
Bodengutachten, mind. jedoch für Rohrdurchmesser:
DN 300 bis DN  400  d = 16 cm
DN 500 bis DN  700  d = 20 cm
DN 800 bis DN 1500  d = 30 cm

5.
Rohrauflager gem. Bodengutachten, jedoch mind. = 10 cm
+ 1/10 DN (cm) gem. EN 1610

VORBEMERKUNGEN ZUM VERBAU:
-----------------------------------------------------
Gem. den ZTV ist die Verbauart so zu wählen, daß im
Zusammenhang mit der gewählten Grundwasserab- senkung
eine trockene, geschlossene, standsichere Baugrube
gewährleistet ist. Darüber hinaus muß der Verbau
verformungsarm sein und so eingebracht werden, daß
Setzungsschäden an der außerhalb der
Baugrube liegenden Oberfläche (Straße, Gehweg) und
angrenzenden Gebäuden vermieden werden. Kosten für
evtl. notwendig werdende Aufwendungen zur
ordnungsgemäßen Wiederherstellung dieses Bereiches
gehen zu Lasten des AN bzw. sind die entsprechenden
Verbaupositionen einzurechnen.

Sofern nicht ein Normenverbau nach DIN 4124 verwendet
wird, hat der AN vor Beginn der Ausschachtungsarbeiten eine statische Berechnung des von ihm
gewählten Verbaus nach den zu erwartenden Belastungen
in ungünstiger Stellung aufzustellen und unaufgefordert
dem AG geprüft in zweifacher Ausfertigung einzureichen.
Die Kosten hierfür sind in die nachfolgenden Positionen
einzurechnen.

Die Abrechnung erfolgt für die beiderseits des
Rohrgrabens tatsächlich verkleidete Fläche und zwar für
alle Verbauarten (Holzbohlen, Kanaldielen, Spundwände,
Pfahlwände), von OK Gelände (nach Abtrag des
Mutterbodens) bis  Rohrsohle. Mehrverbau für 5 cm
Straßenüberstand, Rohrsohlendicke bzw. Rohrfuß,
Schachtsohlen, Rohrauflager und evtl. Bodenaustausch
unterhalb des Rohrauflagers ist in diese Pos. einzurechnen. Die Länge für die erforderlichen
Einspanntiefen wird nicht vergütet und ist in die
Einheitspreise einzurechnen. Der Mehraufwand im
Bereich@er Schachtbauwerke ist in die Position der
Schachtunterteile einzurechnen.

VORBEMERKUNGEN ZUR WASSERHALTUNG:
-------------------------------------------------------
------------
Zur Erkundung des Baugrundes und des Grundwasserstandes
wurden Aufschlußbohrungen und Ramm- sondierungen bis
unter die planmäßige Ausschachtungstiefe abgeteuft .
Die Auswertung der Bohrungen und die Empfehlungen für
die Bauausführung, insbesondere für
dieGrundwasserabsenkung sind im Baugrund- gutachten
beschrieben. Das Gutachten liegt den
Ausschreibungsunterlagen bei und wird
Vertragsbestandteil.

Eventuelle Grundwasserabsenkungsmaßnahmen sind im
Einklang mit dem gewählten Baugrubenverbau so
durchzuführen, daß angrenzende Gebäude nicht gefährdet
werden. Ggfls. sind wasserdichte Verbaue vorzusehen.
Grundsätzlich gilt, daß auch die fließgefährlichen und
wasserhaltigen Böden außerhalb und innerhalb der
Baugrube so zu entwässern und zu stabilisieren sind,
daß Boden der Klasse 2 nicht auftritt. Eine Vergütung
für diese Bodenklasse ist nicht vorgesehen.

Die Wahl der jeweiligen Vorflut bleibt dem AN
überlassen. Bei Einleitung in das Kanalnetz muß das
Wasser einwandfrei geklärt sein.
Verunreinigungen der in Betrieb bleibenden Kanäle, die
auf die Ableitung von Wasser mit starkem
Schwebstoffgehalt zurückzuführen sind, hat der AN auf
seine Kosten zu beseitigen.

VORBEMERKUNGEN ZUR ROHRVERLEGUNG:
-------------------------------------------------------
-------------
Ansätze für die Rohrbemessung:
-------------------------------------------
Die geprüfte statische Berechnung für alle Rohre gehört
zum Lieferumfang des AN und ist zwanzig Tage nach
Auftragserteilung unaufgefordert vorzulegen. Der
statische Nachweis ist gem. ABl 127, neueste Fassung
der ATV-Richtlinien zu führen. Der Bemessung sind,
soweit bei den entsprechenden Pos. nicht anders
festgelegt, folgende Angaben zugrunde zu legen:
Berechnungsgewicht des Bodens (ohne Auftrieb) Gamma f =
21 kN/m3

VORBEMERKUNGEN FÜR SCHACHTBAUWERKE:
-------------------------------------------------------
--------------
Der zur Herstellung der Schachtbauwerke erforderliche
Mehraufwand für die Erdarbeiten, Wasserhaltungs- und
Verbauarbeiten ist, soweit nicht besonders
ausgeschrieben, in die entsprechenden Positionen
einzurechnen. Die erforderliche Statik ist dem AG vom
AN geprüft zu übergeben.

Die Stahleinlagen für die Stahlbetonsohlen, -wände und
-decken sind nach der geprüften statischen Berechnung
herzustellen. Es darf nur sulfatbeständiger Zement
verwendet werden.

Der AN haftet für die vollkommene Dichtigkeit der
Schachtbauwerke gegen Grundwasserzufluss. Die
nachfolgenden Positionen beinhalten die Lieferung aller
Materialien und alle Nebenarbeiten. Für die Beton- und
Stahlbetonarbeiten gilt die DIN 1045.

In den Preis einzurechnen ist als Schalung für alle
Innen- bzw. Sichtflächen Schalung aus gleichbreiten,
gehobelten Brettern bzw. Schalungselementen, das
Entgraten und Beiarbeiten aller Betonflächen,
Vorsehen aller erforderlichen Aussparungen und deren
sorgfältiges Schließen nach dem Einbau der vorgesehenen
Bauteile.

Die Schalung soll nur mit Abstandshaltern und
Spannschlössern mit aufschraubbaren Kegelenden und
nicht mit durchgehenden Stahlstäben abgebunden werden.
Alle Schalungs- und Gerüstarbeiten sind in diese
Position einzurechnen.

Der Betonstahl wird nach besonderer Position vergütet.
Die Mindestüberdeckung der Stahleinlagen ist
einzuhalten.

Es wird nochmals ausdrücklich darauf hingewiesen, daß
nur Betone eingebaut werden dürfen, die die
vorgesehenen Sperrzusätze enthalten.

Allgemeines zu Beton- und Stahlbetonarbeiten:
Unter dem Begriff "Herstellen des Betons" versteht sich
die Lieferung, das Einbringen, Verdichten, Bearbeiten
und Nachbehandeln des Betons sowie das Vorhalten,
Aufstellen, Ausschalen bzw. Abbauen, Anstrich und
Abtransportieren von Schalung und aller erforderlichen
Geräte und Nebenleistungen. Dem AG ist jedes Betonieren
mind. 24 Stunden vor Baubeginn anzuzeigen. Der Beton
darf erst eingebracht werden, wenn die
Betonzusammensetzung abgestimmt, die Schalung lage- und
höhenmäßig überprüft und die Bewehrung abgenommen ist.
Die Mindestwanddicke aller Betonteile beträgt 15 cm.

VORBEMERKUNGEN FÜR FERTIGTEILSCHÄCHTE:
-------------------------------------------------------
-----------------
Es sind, soweit möglich, unbedingt Schachtunterteile
aus Betonfertigteilen einschl. der vorgefertigten
Bermen und Gerinne zu verwenden. Die Mindestwanddicke
der Betonfertigteile beträgt 15 cm. Die Bermen und
Sohlgerinne der Fertigteilschächte sind mit
Kanalklinkern auszukleiden.

VORBEMERKUNGEN ZUR STRASSENWIEDERHERSTELLUNG:
-------------------------------------------------------
-----------------
Die Straßenwiederherstellung (Bordstein- und
Rinnenregulierung und Aufbringen der Schwarzdecke) ist
abschnittsweise durchzuführen, d.h. nach erfolgter
Muffendichtigkeitsprüfung, Kamerauntersuchung und
Herstellung der Hausanschlüsse in mit dem AG
abzusprechenden Teilstücken, die sinnvollerweise den
Abschnitten entsprechen, die durch Seitenstraßen
begrenzt werden. Kosten für das mehrmalige Anrücken der
Schwarzkolonne sind einzurechnen.

A: Frostschutzmaßnahmen
---------------------------------------
Vor Einbau der Frostschutzschicht muß das Erdplanum
ebenflächig sein. Die Toleranz beträgt +/- 3 cm. Der
Tragfähigkeitswert des Erdplanums Ev2 muß mindestens 45
MN/m² betragen. Der Eignungsnachweis des
Frostschutzmaterials ist gemäß den Anforderungen der
ZTV-StB rechtzeitig vor Einbaubeginn beizubringen.
Der Tragfähigkeitswert der eingebauten
Frostschutzschicht Ev2 muß mindestens 100MN/m²
betragen. Das Planum der Frostschutzschicht darf von
der Sollhöhe nicht mehr als +/- 2 cm abweichen.

B: Tragschichten aus korngestuften Gemischen
-------------------------------------------------------
---------------
Der Eignungsnachweis des korngestuften Mineralgemisches
ist gemäß den Anforderungen der ZTVT-StB rechtzeitig
vor Einbaubeginn beizubringen. Die Ev2-Werte gemäß
ZTVT-StB müssen erreicht werden.

Tragschichtdicke:
15 cm: Ev2 mind. 150 MN/m²
20 cm: Ev2 mind. 180 MN/m²
25 cm: Ev2 mind. 180 MN/m²
Längs- und Querprofil des fertigen Unterbaus müssen mit
+/- 2 cm Genauigkeit auf Sollhöhe liegen.

C: Bituminöse Tragschichten
------------------------------------------
Die Einbauten (Schächte, Schieberkappen usw.) sind vor
Verschmutzung zu schützen. Verschmutze oder schadhafte
Anschlüsse sind senkrecht abzusetzen, zu reinigen und
mit einem Haftkleber anzustreichen.
Vorsprünge in den Längsnähten, die eine einwandfreie
Verdichtung verhindern, sind zu beseitigen. Nach
Absprache mit dem Auftraggeber kann unter Umständen ein
1- bzw. 2lagiger Einbau bei Einsatz einer
Gummiradwalze erfolgen. Der Einheitspreis ändert sich
dadurch nicht.
Gemäß ZTVT-StB 95 wird für die Ebenheit eine
Genauigkeit von +/- 1 cm gefordert.
Eignungsprüfungen: Der optimale Bindemittelgehalt ist
durch eine Eignungsprüfung nach dem Marshall-Verfahren
festzustellen. Die Marshall-Stabilität muß mindestens
300 kp betragen. Die Ergebnisse der Prüfung müssen
rechtzeitig vor Einbaubeginn vorliegen, damit u. U.
weitere Untersuchungen durchgeführt werden können.

D: Walzasphaltdecken:
----------------------------------
Die Herstellung von Walzasphaltdecken erfolgt nach den
technischen Vorschriften und Richtlinien für den Bau
bituminöser Fahrbahndecken in ihrer gültigen Fassung.
Durchfeuchtete und verschmutzte bit. Schichten werden
vor dem Einbau weiterer Schichten mit einer
Straßentrocknungsmaschine getrocknet und gesäubert.
Diese Leistung wird nicht gesondert vergütet, wenn die
Durchfeuchtung oder Verschmutzung durch ein
fahrlässiges Verhalten des AN verursacht wurde. Zur
Verbesserung der Affinität sollte dem Bindemittel ein
haftverbessernder Zusatz zugefügt werden. Die Arbeits-
und Längsfugen sind mit Infrarot-Strahlern vorzuwärmen.
Eignungsprüfungen: Der optimale Bindemittelgehalt ist
durch Eignungsprüfung nach dem Marshall-Verfahren
festzustellen. Die Marshall-Stabilität muß mindestens
300 kp betragen. Die Ergebnisse der Prüfungen müssen
rechtzeitig vor Einbaubeginn vorliegen, damit u. U.
weitere Untersuchungen durchgeführt werden
können. Beim Binder soll der Hohlraumgehalt am
Marshall-Körper 6 - 10 Raumprozent betragen.
(Beim Asphaltfeinbeton 2 - 3 Raumprozent ( Der
Zertrümmerungswert darf den Wert 14 bei Hartgesteinen
und 18 bei allen übrigen Gesteinen nicht überschreiten.

Baustellenordnung

Den Ausschreibungsunterlagen liegt eine
Baustellenordnung des AG bei, die vom AN anzuerkennen
ist.

Der Auftragnehmer und eventuell beauftragte
Nachunternehmer sind verpflichtet, dem Auftraggeber
bzw. einem entsprechenden Beauftragten alle
erforderlichen Angaben zu machen und  insbesondere
folgende
Unterlagen rechtzeitig vor Baubeginn vorzulegen:
-  Firmenauskunft Arbeitssicherheit" mit allgemeinen
Angaben
sowie Angaben zur Aufsicht
Mitgliedschafft Berufsgenossenschaft
Fachkraft Arbeitssicherheit
Ersthelfer
- Gefährdungsbeurteilung (gem. § 5,6
Arbeitsschutzgesetz)
- Unterweisungsnachweise
- Bauzeitenplan
- Liste der Nachunternehmer

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

### Bereich 01 Holunderweg 1, Alfredstr. 309 + 311

#### Abschnitt 01.01 Baustelleneinrichtung

**01.01.0010 Baustelleneinrichtung**
Baustelleneinrichtung

Einrichten, Vorhalten und Räumender
Baustelleneinrichtung
für sämtliche in der Leistungsbeschreibung aufgeführten
Leistungen für die Dauer der vertraglichen
Bauleistungen. einschl. Absperrung der
Baustelleneinrichtungsfläche(n) nach Wahl des AN, unter
Berücksichtigung der Unfallverhütungsvor- schriften,
Gestellung von Sanitäreinrichtung und Aufenthaltsräume für die auf der Baustelle beschäftigten
Mitarbeiter des AN und seiner eventuellen
Nachunternehmer, Reinigung der bearbeiteten Baufläche
und des Straßenbereichs von Verschmutzungen aus dem
Bereich des AN, Wiederherstellung der Flächen der
Baustelleneinrichtung und Lagerplätze (auch
Bodenlagermieten) in den ursprünglichen Zustand, soweit
in der nachfolgenden Leistungsbeschreibung nicht
ausdrücklich anders erwähnt, sowie sämtliche Leistungen
aus den vorgeschalteten Vertragsbedingungen.
Die Kosten für das Umsetzen der Baustelleneinrichtung,
bedingt durch die ggf. abschnittweise Herstellung der
Außenanlagen ist in der Position zu kalkulieren.
Menge: 1,000 PSCH

**01.01.0020 Baustellen WC- liefern, vorhalten und nach Beendigung der Arbeiten wieder abräumen**
*** Bedarfsposition ohne GB
Menge: 8,000 Wo

**01.01.0030 Bauzaun liefern und vorhalten**
*** Bedarfsposition mit GB
Bauzaun aufstellen für die Dauer der vertraglichen
Ausführungsfrist vorhalten und beseitigen.
Ausführung als Fertig-Montagezaun
Zaunhöhe über Boden 2,05 m, einschl. Betonfüße und
Verschrauben der Zaunfelder miteinander.
Menge: 40,000 m

**01.01.0040 Fußgängerbrücke liefern und vorhalten**
*** Bedarfsposition ohne GB
Fußgängerbrücke als Grabenübergang liefern, vorhalten
und
nach Baufortschritt entsprechend umsetzen
Menge: 2,000 Stck

#### Abschnitt 01.02 Vorbereitende Arbeiten

**01.02.0010 Baufeld von Abfällen aller Art säubern und zur Abfuhr sammeln**
*** Bedarfsposition mit GB
Menge: 900,000 m²

**01.02.0020 Fahrradständer mit Betonfundamenten entfernen**
*** Bedarfsposition mit GB
Fahrradständer oder ähnliches mit Betonfundamenten
aufnehmen, laden abfahren und enstorgen
Menge: 5,000 Stck

**01.02.0030 Siedlungs- und Haushaltsabfälle laden und abfahren**
*** Bedarfsposition mit GB
Siedlungs- und Haushaltsabfälle laden, abfahren und
entsorgen

- Entsorgungsnachweis ist beizufügen -
Menge: 3,000 m³

**01.02.0040 Reinen Bauschutt entsorgen**
*** Bedarfsposition mit GB
Reinen Bauschutt nach Aufforderung durch den
Auftraggeber, gemäß den Anlieferbedingungen der
Zentraldeponie oder einem zugelassenen
Entsorgungsbetrieb, lösen, laden und entsorgen.
Material:  abgebundener Beton
  Putz / Mörtel
  Klinker- / Beton- Natursteinpflasterreste
  Keramik / Fliesen
  Zement
  Kiese und Sande ohne bindige Bestandteile.

Diese Position kommt nur zur Abrechnung, wenn die
Entsorgungsleistung in den Folgeposition des LV's nicht
enthalten ist.

- Entsorgungsnachweis ist beizufügen -
Menge: 7,000 m³

**01.02.0050 Restabfälle, belastet, entsorgen**
*** Bedarfsposition mit GB
Restabfälle nach Aufforderung durch den Auftraggeber
gemäß den Anlieferbedingungen der Zentraldeponie
bzw. einer zugelassenen Annahmestelle
nach Wahl des AN aufnehmen, laden und entsorgen.
Material: z.B imprägniertes Holz,
  nach Trennung und Sortierung
  anfallende gemischte Reststoffe
  mit Schadstoffanteilen.
Zuordnungswert > LAGA Z 2
Einschließlich Beantragung des Begleitscheins bei der
zuständigen Behörde.

- Entsorgungsnachweis ist beizufügen -
Menge: 7,000 m³

**01.02.0060 Hofabläufe freilegen, trennen, mit Fundamenten lösen, aufnehmen und entfernen**
*** Bedarfsposition ohne GB
Menge: 3,000 Stck

**01.02.0070 Vegetationsschicht abschieben**
Vegetationsschicht Wiesenflächeund Pflanzbeete
Aufwuchshöhe bis ca. 30cm,
einschließlich Vegetationsnarbe, Wurzelraum,
Narbenstärke 10cm stark abschieben, laden und
entsorgen.

Das Material ist ordnungsgemäß abzutransportieren und
zu entsorgen. Preis einschließlich Entsorgungskosten.
Abrechnung nach Voraufmaß in der Horizontalprojektion.
Menge: 200,000 m²

**01.02.0080 Asphaltdecken in Fahrwegen entfernen**
*** Bedarfsposition ohne GB
Asphaltdecken in Fahrwegen lösen, aufnehmen, entfernen
und entsorgen
Menge: 20,000 m²

**01.02.0090 PAK-haltige Asphaltdecken entfernen als Zulage**
*** Bedarfsposition ohne GB
PAK-haltige Asphaltdecken in Fahrwegen lösen, aufnehmen
entfernen und entsorgen

als Zulage zur Vorposition

- Entsorgungsnachweis ist beizufügen -
Menge: 20,000 m²

**01.02.0100 Betonblockstufen mit Fundamenten entfernen**
*** Bedarfsposition mit GB
Betonblockstufen mit Fundamenten lösen, aufnehmen,
entfernen und entsorgen
Menge: 3,000 m

**01.02.0110 Plattenbelag aufnehmen und entsorgen**
Vorhandenen Platten- und Pflasterbelag belag
einschließlich Binde- und Tragschicht aufnehmen und
entsorgen.

- Pflasterflächen Mietergärten-
Menge: 50,000 m²

**01.02.0120 Unzureichenden Unterbau aus Hochofenschlacke o. ä. lösen, aufnehmen und entfernen**
*** Bedarfsposition ohne GB
Unzureichenden Unterbau aus Hochofenschlacke o. ä.
lösen, aufnehmen, entfernen und entsorgen

- Entsorgungsnachweis ist beizufügen -
Menge: 50,000 m²

**01.02.0130 Kantensteine aufnehmen und entsorgen**
Vorhandene Kantensteine einschließlich Tragschicht und
Fundament aufnehmen und entsorgen.
Menge: 50,000 m

**01.02.0140 Kiesschicht aufnehmen und entsorgen**
*** Bedarfsposition ohne GB
Kiesschicht, Kies 16/32 in Teilflächen unterhalb der
Treppenaufgänge zu Hauseingängen, laden abfahren und
entsorgen.
Schichtstärke bis 20 cm.
Der erschwerte Ausbau der Kiesschüttung unterhalb der
Balkone ist in den Angebotspreis einzurechnen.
Ausbauort: Kiesstreifen unterhalb der ehemaligen und
neu aufgestellten Balkone
Menge: 15,000 m²

**01.02.0150 Verkehrsschild aufnehmen und lagern**
*** Bedarfsposition ohne GB
Verkehrsschild in Verbindung mit Rohrpfosten (H=3,00 m)
mittels Rohrschelle, feuerverzinkter Stahl
Lochabstand: 350 mm
inkl. 1 Stk  Punktfundamente ca. 40/40/60 cm
aufnehmen und zum späteren Wiedereinbau lagern.
Pfosten von Betonfundamenten säubern und
verbleibende Abfallstoffe (Fundamentreste,...) laden
und transportieren iund entsorgen
Die Entsorgungsgebühren sind in den Einheitspreis
mit einzukalkulieren.
Menge: 2,000 Stck

**01.02.0160 Stahlgitterzaun demontieren und entsorgen**
Stahlgitterzaun aus kreuzweise punktgeschweißten
Stahldrähten horizontal mit 2 Drähten, D = 8 mm,
vertikal 6 mm, Maschengröße 50X200 mm, oben bündig,
Eck- und Endpfosten aus Rechteckrohr, ca. 60X40 mm
inkl. der Fundamente, demontieren, laden,
abtransportieren und entsorgen. Der angebotene Preis
versteht sich einschließlich aller entstehenden
Entsorgungskosten.

Zaunhöhe ca. 120 cm
Menge: 30,000 m

**01.02.0170 Grasnarbe 5-10 cm stark entlang der Gebäudefassade abschälen und entsorgen**
Grasnarbe 5-10 cm stark entlang der Gebäudefassade
abschälen und entsorgen

b: ca. 1,00 m
Menge: 80,000 m²

**01.02.0180 Mauerwerk bis 0,40 m breit lösen, aufnehmen und entfernen**
Natusteinmauerwerk bis ca. 0,40 m breit lösen,
aufnehmen,
entfernen und fachgerecht entsorgen.
Menge: 6,000 m³

**01.02.0190 Betonfundamente bis 0,50 m breit und 0,80 m tief freilegen, lösen, aufnehmen und entfernen**
Betonfundamente der Natursteinmauern bis ca. 0,60 m
breit und 0,80 m tief freilegen, lösen und fachgerecht
entsorgen.

- Tiefe und Breite sind per Fotodokumentation
nachzuweisen-
Menge: 7,000 m³

**01.02.0200 Müllboxen entsorgen**
Alte Waschbetonmüllboxen aufnehmen, laden und
fachgerecht entsorgen

Maße: ca. 0,80m * 0,80m * 1,00m
Menge: 4,000 Stck

#### Abschnitt 01.03 Abbrucharbeiten Kellerhals

**01.03.0010 Kellerhalsgeländer demontieren**
Kellerhalsgeländer komplett demontieren und entsorgen

Höhe: ca. 90cm
Menge: 15,000 m

**01.03.0020 Kellerhalsstufen ausbauen**
Kellerhalsstufen inkl. Beton-/Mörtelbett ausbauen und
entsorgen

Stufe: ca. 18/30cm
Menge: 20,000 m

**01.03.0030 Kellerhalsmauerwerk abbrechen**
Kellerhalsmauerwerk (L-Form) bis auf das  Fundament
abbrechen und entsorgen

Dicke ca. 24cm
Menge: 8,000 m³

**01.03.0040 Kellerhalsfundament abbrechen**
Kellerhalsfundament (inkl. Bodenplatte im
Eingangsbereich) abbrechen und entsorgen

Einzukalkulieren ist der Rückbau des Bodenablaufs, der
Anschlussleitung und das fachgerechte Verschliessen der
Anschlussleitung.
Menge: 6,500 m³

**01.03.0050 Kelleraußenwand säubern**
Kelleraußenwand zur Vorbereitung einer
Schwarzabdichtung besenrein säubern
Menge: 20,000 m²

**01.03.0060 Füllspachteln CN 91**
Füllspachteln CN 91 zur Reparatur, zum Ausgleichen,
Füllen und Erstellen von Putzflächen liefren und
auftragen.
Menge: 20,000 m²

**01.03.0070 Bitumenemulsion CP41**
Bitumenemulsion CP41 als Voranstrich für
Bitumendickbeschichtung liefern und gem.
Herstellervorschrift auftragen.
Menge: 20,000 m²

**01.03.0080 Bitumenkautschukspachtelmasse Dichtelast CP48**
Bitumenkautschukspachtelmasse Dichtelast CP48 liefern
und gem. Herstellervorschrift auftragen.
Menge: 20,000 m²

**01.03.0090 Grundmauerschutz Geotec 3-lagig**
Grundmauerschutz Geotec 3-lagig, Noppenbahn, Vlies und
Gleitfolie liefern, konfektionieren und entlang der
Gebäude-/Kelleraußenwandfläche vertikal aufstellen.
Menge: 20,000 m²

**01.03.0100 Schmiersand / Füllkies liefern**
Schmiersand / Füllkies liefern in und im Arbeitsraum
lagenweise einbauen und verdichten.
Menge: 25,000 m³

#### Abschnitt 01.04 Kellerlichtschächte

**01.04.0010 Rückbau Kellerlichtschächte**
Rückbau Kellerlichtschächte

Die in U-Form gemauerten Kellerlichtschächte sind
komplett, inkl. Betonboden, abzubrechen und zu
entsorgen

Mauerwerksstärke: ca. 11,5cm
U-Form-Abwicklung: ca. 200cm
Höhe: ca. 120 cm

Das Erdreich ist umlaufend freizulegen.
Baugrube ist bis zum Einbau der neuen Lichtschächte zu
sichern

inkl. aller notwendigen Nebenarbeitehn zur Erbringung
der Gesamtleistung.
Menge: 14,000 Stck

**01.04.0020 Erdreich auskoffern, abfahren und entsorgen**
Erdreich zur Vorbereitung der Kiespackung auskoffern,
abfahren und entsorgen.

Abmessungen. ca. 1,00*0,60*0,80

Menge ca. 0,50m³
Menge: 14,000 Stck

**01.04.0030 ACO Lichtschachtkörper 1000x1000x600**
ACO Lichtschacht 1000x1000x600mm
ACO Lichtschachtkörper 1000x1000x600 mm aus weißen
recyclingfähigem glasfaserverstärktem Kunststoff,
für Fensterbreiten bis 1000 mm,
begehbar und befahrbar,
incl. Kittrille für druckwasserdichte Montage,
mit Entwässerungsöffnung
(Wandabstand 155 mm, optional verschließbar),
integrierte Befestigungsmöglichkeit für
Rostabhebesicherung,
Höhenverstellbereich 300 mm,
Einschiebenut für seperat erhältliche Rückwand,
liefern und nach Herstellerangaben einbauen.
Größe: 1000x1000x600 mm
Fabrikat: ACO Lichtschacht, 600 mm Tiefe
oder gleichwertig.
Artikelnr.: 375000
Menge: 14,000 Stck

**01.04.0040 ACO Aufstockelement verlängert 1000x340x600**
ACO Aufstockelement verlängert 1000x340x600
höhenverstellbar
für Lichtschacht 1000x600x400, 1000x1000x400 und
1000x1300x400.
Technische Eigenschaften:
stabiles Hohlkammerprofil aus PVC
graue und stabile Rostkante
Verschraubung lediglich mit Lichtschacht
stufenlose Höhenverstellung von 3 bis 30 cm
(mit 2 fixen Elementen max. Aufstockhöhe 82,5 cm)
Ausrichtung entsprechend dem Oberflächengefälle möglich
(max. 2% Gefälle)
nachträgliche Anpassung an Bodenniveau möglich
Seitenschenkel kürz- bzw. ausklinkbar
liefern und nach Herstellerangaben einbauen
Fabrikat: ACO Aufstockelement höhenverstellbar oder
gleichwertig.
Artikelnr.: 315826
Menge: 14,000 Stck

**01.04.0050 ACO Lichtschacht Streckmetallrost 1000x400 verlängert**
ACO Lichtschacht Streckmetallrost 1000x400 verlängert,
450 mm Tiefe
ACO Therm Lichtschacht Streckmetallrost, verlängert,
für Lichtschacht 100x40, begehbar,
liefern und nach Herstellerangaben einbauen.
Fabrikat: ACO Therm Lichtschacht oder gleichwertig.
Material: Stahl verzinkt
Baulänge: 104 cm
Tiefe: 45 cm
Hinweis:
Verlängerte Lichtschachtroste werden in Kombination mit
Aufstockelementen mit verlängertem Schenkeln
eingesetzt.
Mit Hilfe der Adapterwinkel werden Zwischengrößen
abgedeckt.
Artikelnr.: 315867
Menge: 14,000 Stck

**01.04.0060 Kiespackung unter Lichtschacht herstellen**
Kiespackung (Drainkies in Vliesmantel) unter
Lichtschacht herstellen

Lieferung und Einbau Kies und Vlies

Abmessungen. ca. 1,00*0,60*0,80

Menge ca. 0,50m³
Menge: 14,000 Stck

**01.04.0070 Drainrohr liefern und anschliessen**
Drainrohr am Lichtschacht anschliessen und in
Kiespackung einlegen.

Länge ca. 60cm
Menge: 14,000 Stck

#### Abschnitt 01.05 Rodungsarbeiten

*Hinweis*
Die zu rodenden Gehölze befinden sich im unmittelbaren
Außenanlagen- und Gebäudebereich. Die abschnittsweise
Herunternahme der Gehölze unter der Beihilfe eines
Hubsteigers, bzw. der Klettertechnik ist bei der
Kalkulation in jedem Fall zu berücksichtigen.
Die Rodung der Wurzelstubbe kann wahlweise auch mit der
Stubbenfräse erfolgen. Eine zusätzliche Vergütung je
nach Wahl der Wurzelrodung erfolgt nicht.
Die Rodung der Gehölzflächen und das Abschieben der
Vegetationsschicht erfolgt zum Teil in Traufbereichen
verbleibender Gehölze. Die Erschwernisse für das
Arbeiten in
diesen Bereichen zur Schonung der Wurzelbereiche sind
in die folgenden Positionen einzukalkulieren.

**01.05.0010 Jungbaum roden 10cm,**
*** Bedarfsposition mit GB
Jungbaum fällen,
Stammdurchmesser 10cm, Durchmesser in 1m Höhe
Wuchshöhe ca. 6m
inkl. Rodung des Wurzelstockes.
Standfeste Auffüllung der Grube entsprechend der
vorgefundenen Bodenschichten
Material laden und abfahren und ordnungsgemäß
entsorgen.
Menge: 4,000 Stk

**01.05.0020 Laubbäume roden 20-40cm**
*** Bedarfsposition mit GB
Laub- und Nadelbäume  fällen,
Stammdurchmesser 20 -40cm, Durchmesser in 1m Höhe
Wuchshöhe ca. 10-12 m
inkl. Rodung des Wurzelstockes.
Standfeste Auffüllung der Grube entsprechend der
vorgefundenen Bodenschichten
Material laden und abfahren und ordnungsgemäß
entsorgen.
Menge: 2,000 Stk

**01.05.0030 Laubbäume roden 61-80cm**
*** Bedarfsposition ohne GB
Laub- und Nadelbäume  fällen,
Stammdurchmesser 61 -80 cm,
Wuchshöhe ca. 10-12 m
inkl. Rodung des Wurzelstockes. Stammdurchmesser
in 1 m Höhe gemessen.
Standfeste Auffüllung der Grube entsprechend der
vorgefundenen Bodenschichten
Material laden und abfahren und ordnungsgemäß
entsorgen.
Menge: 1,000 Stk

**01.05.0040 Solitärstrauch roden**
Solitärstrauch fällen, mehrstämmig
Kronendurchmesser ca. 3 m,
Wuchshöhe ca. 2,50-5,00 m
inkl. Rodung des Wurzelstockes. Stammdurchmesser
in 1 m Höhe gemessen.
Standfeste Auffüllung der Grube entsprechend der
vorgefundenen Bodenschichten
Material laden und abfahren und ordnungsgemäß
entsorgen.
Menge: 8,000 Stk

**01.05.0050 Wurzelstubben roden 10-20cm**
Wurzelstubben fällen, div. Stammdurchmesser 10-20cm,
Stammhöhe bis 1m, inkl. Rodung des Wurzelstockes.
Stammdurchmesser in 1 m Höhe gemessen
Standfeste Auffüllung der Grube entsprechend der
vorgefundenen Bodenschichten
Material laden und abfahren und ordnungsgemäß entsorgen
Menge: 8,000 Stk

**01.05.0060 Strauchartigen Gehölzaufwuchs bis 2,50m**
Strauchartigen Gehölzaufwuchs, inkl. Hecken
einschließlich Bodendecker und Wurzelwerk roden
(u.a. Phiiladephus, Spiraea,  und Sträucher zum Teil
als Solitär ausgebildet
Bodendecker größtenteils Efeu, Spiraea, Stauden).
Wuchshöhe: 150-250 cm
Material laden und abfahren und ordnungsgemäß
entsorgen.
Der Nachweis der geordneten Entsorgung ist unmittelbar
zu erbringen. Eventuelle Annahmegebühren sind in den
Einheitspreis mit einzukalkulieren.
Teilflächen im gesamten Bauabschnitt in
unterschiedlicher Größe von 10m² bis 50m²
Abrechnung nach Voraufmaß in der Horizontalprojektion.
Menge: 50,000 m²

**01.05.0070 Strauchartigen Gehölzaufwuchs bis 1,50m**
Strauchartigen Gehölzaufwuchs einschließlich
Bodendecker und Wurzelwerk roden. In mehreren
Teilflächen entlang der Grundstücksgrenze.
wie vor Position, jedoch Wuchshöhe: bis 150 cm
Menge: 30,000 m²

#### Abschnitt 01.06 Betonblockstufen

**01.06.0010 Betonblockstufen 35/15 cm liefern und auf Betonfundament setzen**
*** Bedarfsposition ohne GB
Menge: 8,000 m

**01.06.0020 Betonblockstufen auf Paßlänge schneiden als Zulage zur Stufenposition**
*** Bedarfsposition ohne GB
Menge: 1,000 Stck

#### Abschnitt 01.07 Betonwinkelsteine

**01.07.0010 Betonwinkelsteine, bewehrt, Wandstärke 12 cm, Höhe 55 bis 155 cm liefern und auf Betonfundament versetzen. Betonwinkelteile rückseitig**
*** Bedarfsposition ohne GB
Betonwinkelsteine, bewehrt, Wandstärke 12 cm, Höhe 55
bis 155 cm liefern und auf Betonfundament versetzen.
Betonwinkelteile rückseitig Fugen abdichten und mit
Baustahl gegen Verschieben sichern.
Menge: 12,000 m²

**01.07.0020 Betonwinkelsteine mit Abstufungen versetzen als Zulage zur Grundposition**
*** Bedarfsposition ohne GB
Menge: 3,000 Stck

**01.07.0030 Betonwinkelsteine als Außenecke liefern und versetzen als Zulage zur Grundposition**
*** Bedarfsposition ohne GB
Menge: 2,000 Stck

**01.07.0040 Betonwinkelsteine auf Paßlänge liefern und versetzen als Zulage zur Grundposition**
*** Bedarfsposition ohne GB
Menge: 2,000 Stck

**01.07.0050 Schmiersand / Füllkies liefern und in Arbeitsräume u. a. im Bereich von Vegetationsflächen / befestigten Flächen lagenweise einbauen und**
*** Bedarfsposition ohne GB
Schmiersand / Füllkies liefern und in Arbeitsräume u.
a. im Bereich von Vegetationsflächen / befestigten
Flächen lagenweise einbauen und verdichten
Menge: 5,000 m³

#### Abschnitt 01.08 Stundenlohnarbeiten

**01.08.0010 Facharbeiter**
*** Bedarfsposition ohne GB
Facharbeiter für unvorherzusehende / zusätzliche
Arbeiten nach
Zeitaufwand

-nur nach Anweisung der Bauleitung-
Menge: 1,000 Std

**01.08.0020 Helfer**
*** Bedarfsposition ohne GB
Helfer für unvorherzusehende / zusätzliche Arbeiten
nach
Zeitaufwand

-nur nach Anweisung der Bauleitung-
Menge: 1,000 Std

USt %: 19,00
